# JVA Halle Erweiterung
Angebotsaufforderung (GAEB DA XML 3.2, DA83)
Projekt: 9423105J12
Währung: EUR
Nebenangebote zugelassen: ja
Vergabeart: Öffentliche Ausschreibung
Eröffnung: 04.03.2026 10:00:00
Ausführungsbeginn: 27.04.2026
Ausführungsende: 27.05.2026
Auftraggeber: Amt für Immobilien- und Baumanagement Halle (Saale), An der Fliederwegkaserne 21, 06130 Halle (Saale); Vergabenummer: SLB-2026-0033
Erstellt mit: GXML Toolbox V3.3 R20210630, iTWO_64 V11.0.738, 27.01.2026

## ALLGEMEINE PROJEKTBESCHREIBUNG
ALLGEMEINE PROJEKTBESCHREIBUNG

Die GNUE beinhaltet den Neubau eines Mehrzweckgebäudes für die Polizei, bestehend aus Garagen, Mehrzweckhalle und Raumschießanlage.

Das Baufeld befindet sich nördlich des Stadtzentrums von Halle / Saale im Stadtteil Frohe Zukunft östlich der JVA. Im Osten wird das Grundstück über die Dessauer Straße erschlossen.

Weiterhin wurde südlich des Baufeldes eine neue Straße hergestellt. Die Straße verbindet die östlich des Grundstücks verlaufende Dessauer Straße mit der im Süden verlaufenden Herbert-Post-Straße.

Die postalische Adresse des Baufeldes lautet:
Herbert-Post-Straße 8, 06118 Halle / Saale

Im Vorfeld der umfangreichen Hoch- und Tiefbauarbeiten wurden die Bestandsgebäude auf dem Baugrundstück abgebrochen

Im Zeitraum der Baustelle ist die östlich an das Baufeld grenzende, bestehende Raumschießanlage noch in Betrieb und wird erst im Nachgang abgebrochen. Die Überschneidung der laufenden Nutzung der RSA sowie dem Baustellenbetrieb sind zu berücksichtigen.

BAUORDNUNGSRECHT
Gemäß § 2 Abs. 4 LBauO M-V wird der Neubau als Sonderbau klassifiziert und in die Gebäudeklasse 3 eingeordnet.

BAUGRUND / GRUNDWASSER
Das Baugrundstück stellt sich als aktuell vollständig versiegelte, weitestgehend ebene Fläche dar. Die Bodenversiegelung wird im Zuge der Abbrucharbeiten der Bestandsgebäude rückgebaut.

Es liegt ein Bodengutachten vor. Entsprechend des Bodengutachtens wird der Bodenaufbau unterhalb der bauseits abgebrochenen Beton-Fahrbahnplatten wie folgt beschrieben:
Die oberste Schicht bildet eine Auffüllung, D=0,50-0,80m aus einem Gemisch aus umgelagerten Lockergesteinen, welche mehr oder weniger stark mit anthropogenen Bestandteilen (Ziegel-/ Betonreste, Scherben) durchsetzt sind. Diese Auffüllung ist für ein Absetzen von Gründungskörpern als bedingt bis nicht geeignet einzustufen.
Die darunter folgende Schicht bildet sich aus Geschiebemergel, D=0,50-tiefer 6,00m. Diese Schicht wird als ausreichend tragfähig eingestuft. In beiden Schichten befinden sich einzelne Schichtbereiche mit Schmelzwassersand, D=0,50-tiefer 6,00m.

Ein durchgängiger Grundwasserhorizont ist bis zu den erkundungsrelevanten Aufschlussendteufen nicht vorhanden.
Dementsprechend sind schwebende Schichtwässer für das Bauvorhaben maßgebend.

Der Baugrund ist nicht Versickerungsfähig. Während der Erd- und Rohbauarbeiten ist eine Wasserhaltung der Baugrube als offene Wasserhaltung erforderlich.

Weitere, genauere Angaben zu den Böden und zum Grundwasser können dem beiliegenden Bodengutachten, entnommen werden.
Davon abweichende Bodenverhältnisse können nicht mit Sicherheit ausgeschlossen werden.

BAUKÖRPER
Es handelt sich um ein eingeschossiges, nicht unterkellertes Gebäude als Massivbaukonstruktion mit rechteckiger Grundfläche. Die Außenabmessungen betragen ca.80x56m
Die Gründung wird als Flachgründung mit Bodenplatte, Streifenfundamenten und Einzelfundamenten ausgeführt.

GEBÄUDEDATEN
Oberkante Attika:+ 5,77 m über Gebäudenullpunkt
Unterkante Bodenplatte:-- 0,35 m unter Gebäudenullpunkt
Aushubssohle:- 1,65 m unter Gebäudenullpunkt

BRI: 21.085 m3
BGF: 4.235 m2

Geländehöhe: i.M. 108 NHN
Gebäudenullpunkt: 108m NHN
Gründungssohle: 106,95m NHN / 106,35

Höhensystem: DHHN2016

## ALLGEMEINE BAUSTELLENBESCHREIBUNG
BAUSTELLENEINRICHTUNG
Die Baustelleneinrichtung ist dem beigefügten Baustelleneinrichtungsplan zu entnehmen.
Bauzäune und Bautore werden bauseits gestellt.
Die Zuständigkeiten für weitere allgemeine Baustelleneinrichtungsgegenstände werden in den folgenden Unterpunkten genauer erläutert.
Die Baustelle wird in den Wintermonaten bauseits beleuchtet.

BAUSTROM / BAUWASSER
Baustrom und Bauwasser werden bauseits über den AN Baustelleneinrichtung gestellt.
Die genaue Position der Bauwasser- und Baustromverteiler können dem Baustelleneinrichtungsplan entnommen werden. Ggf. für den eigenen Arbeitsumfang erforderliche Unterverteiler sind selbstständig in Rücksprache mit der Bauleitung abzustimmen, aufzubauen, zu unterhalten und wieder abzubauen. Dies ist für den eigenen Leistungsumfang Nebenleistung und wird nicht gesondert vergütet. Abrechnung Verbrauch entsprechend Regelung BLSA.

SANITÄR CONTAINER
Die Sanitärcontainer werden bauseits durch den AN Baustelleneinrichtung gestellt.

AUFENTHALTS- / LAGERRÄUME / BE-FLÄCHEN
Vom AG werden keine Aufenthalts-, oder Lagerräume zur Verfügung gestellt. Aufgrund der weitumfassenden Baumaßnahmen auf dem Gelände stehen Baustelleneinrichtungsflächen nur in sehr begrenztem Umfang zur Verfügung. Die vorhandenen Lagerflächen sind nur in Abstimmung mit der örtlichen Objektüberwachung zu nutzen.

Der AN kann kein Alleinbenutzungsrecht geltend machen. Die Einrichtungsflächen dienen in erster Linie der Baustellenlogistik, d.h. der AN kann auf dieser Fläche keinerlei Stoffe oder Einrichtungen dauerhaft lagern, sondern nur kurzfristig abstellen und zum eigentlichen Verwendungsort transportieren.

Gegebenenfalls notwendiges Freiräumen von Lagerflächen und Umräumen von gelagerten Materialien muss auf Anweisung der Objektüberwachung kurzfristig und unentgeltlich erfolgen. Container des AN müssen zwingend stapelbar sein. Die Lagerung von Materialien auf der Baustelle geschieht auf Risiko des AN.

Übernachtungen auf der Baustelle sind strengstens untersagt.

SAUBERKEIT / UNFALLVERHÜTUNG
Die Baustelle ist in sauberem und verkehrssicherem Zustand zu halten. Eventuell anfallender Abfall und Schutt ist arbeitstäglich abzufahren. Eine Zwischenlagerung außerhalb zugewiesener Arbeits- und Lagerbereiche ist nicht zulässig. Die Gestellung von Schuttcontainern und Disposition von notwendigen Maßnahmen zur Sauberhaltung der Baustelle während der gesamten Bauzeit erfolgt eigenverantwortlich durch jeden Unternehmer, ihre Positionierung auf der Baustelle ist jedoch mit der örtlichen Objektüberwachung abzustimmen.
Kommt der Auftragnehmer seinen Verpflichtungen nicht nach oder verlässt er die Baustelle nach Beendigung eines Arbeitsabschnittes ohne diese zu säubern, so ist die Objektüberwachung berechtigt, diese Säuberungsarbeiten durch Dritte zu Lasten des Verursachers vornehmen zu lassen.

Alle benutzten öffentlichen Zu- und Abfahrtsstraßen sind in sauberem und verkehrssicherem Zustand zu halten. Dies gilt auch für die Lieferfahrzeuge des AN.

UMWELTSCHUTZ / ABFALLBESEITIGUNG, ABWASSER, VERSCHMUTZUNGEN
Der AN ist verantwortlich dafür, dass keine wassergefährdenden Stoffe in das Kanalnetz oder den Untergrund gelangen. Pinselwäsche oder dergleichen sowie das Ablassen gipshaltiger, zementhaltiger, lösemittelhaltiger, bitumenhaltiger oder ähnlicher Produkte oder Materialien an Sanitäreinrichtungen oder an Hofabläufen oder im Bereich der Baustelle wird untersagt. Anfallende Abwässer sind durch den AN zu sammeln und ordnungsgemäß zu entsorgen.

Eigenes Restmaterial, Verschnitt, Bruch, Verpackungsmaterial und dergleichen ist vom AN arbeitstäglich zu beseitigen. Eine Zwischenlagerung außerhalb der Baustelle ist nicht zulässig.

Notwendige Umsicht, Schutz- und Abdeckmaßnahmen zur Vermeidung von Schmutz, Staub und Beschädigungen werden als Nebenleistung angesehen und sind in die Einheitspreise einzukalkulieren und werden nicht gesondert vergütet.

Schleifgeräte o.ä. staubfördernde Arbeitsgeräte sind nur mit Absaugeinrichtungen und leistungsfähigen Filtern gemäß DIN 60335-2-69 zu betreiben.

Bauseits werden keine Schutt- und Abfallcontainer gestellt.

BAUSTELLENVERORDNUNG / SIGEKO
Gemäß der Baustellenverordnung hat der Auftraggeber einen Sicherheits- und Gesundheitsschutzkoordinator beauftragt. Den Anweisungen des Koordinierenden sowie den Festlegungen im SiGe-Plan ist unbedingt Folge zu leisten.

FIRMENWERBUNG
Firmenwerbung ist auf dem gesamten Baugelände, einschl. an Bauzäunen und Gerüsten untersagt.
Ein gemeinsames Bauschild durch AG ist vorhanden.

## WEITERE BESONDERE VERTRAGSBEDINGUNGEN (WBVB)
ALLGEMEIN
Sämtliche hier dargestellten Leistungen sind - wenn nicht anders vereinbart - in die Einheitspreise einzukalkulieren und werden nicht gesondert vergütet.

NACHWEISE
Notwendige Zulassungs-, Eignungs- und Gütenachweise werden von der Objektüberwachung angefordert und sind drei Wochen vor Ausführung zur Ansicht und Kenntnis vorzulegen.

BAULEITUNG DES AN
Zur Wahrnehmung der Verpflichtungen des Auftragnehmers nach VOB/B § 4 hat dieser eine leitende, deutschsprachige Person als Fachbauleiter, sach- und fachkundig mit entsprechenden Qualifikationen zu stellen. Während der gesamten Ausführungszeit der beauftragten Arbeiten muss dieser als verantwortlicher Bauleiter ständig ansprechbar und erreichbar sein und die einzelnen Arbeitsschritte mit der Objektüberwachung des Auftraggebers abstimmen. Er ist u.a. verantwortlich für die Einweisung seines Personals und die Weitergabe von aktuellen Informationen zur Ausführung, für die Beaufsichtigung der einzelnen Abschnitte, für die Ordnung auf der Baustelle sowie für Materialtransport, Schutt- und Abfallbeseitigung, Sicherheit der eigenen Arbeits- und Hilfsmittel, wie u.a. Geräte. Dies gilt ebenfalls für die Koordninierung und Einweisung der Nachunternehmer des AN.

Der AN muss im Krankheitsfall oder bei Urlaub des Fachbauleiters einen qualifizierten Vertreter einsetzen können, der über die Aufgabenstellung, den Stand und die Belange der Baumaßnahme entsprechend informiert und entsprechend entscheidungsbefugt ist, um die Geschicke auf der Baustelle, insbesondere die Personal- und Gerätedisposition im Sinne des Vertrags zu lenken.

BAUSTELLENBESPRECHUNGEN
Baustellenbesprechungen dienen vornehmlich der Kommunikation von Terminen und der Koordination, oder z.B. auch der Klärung von Schnittstellen zwischen den Gewerken durch die örtliche Objektüberwachung des Bauherrn. Sie finden wöchentlich statt, die Teilnahme durch den o.g. Bauleiter des AN ist verpflichtend und Vertragsbestandteil.
Die Sitzungen werden von der Objektüberwachung protokolliert, die Bauprotokolle werden den Beteiligten per E-Mail zugesandt. Etwaige Bedenken, oder Einwände zu terminlichen Fristen oder fachtechnischen Hintergründen sind rechtzeitig in den Baustellenbesprechungen gegenüber der Bauleitung zu äußern.

BAUTAGESBERICHTE
Die Bautageberichte sind arbeitstäglich vom AN zu führen, und spätestens zum Ende der Arbeitswoche der örtlichen Objektüberwachung zur Kenntnis zu überlassen. Das Original ist dem AG als Bestandteil der AN-Dokumentation zu überlassen.

Insbesondere sind zwingend anzugeben:
-  Witterung
-  die Anzahl der beschäftigten Arbeiter, deren Qualifikation sowie deren volle
  Namen
-  die eingesetzten Maschinen und Großgeräte
-  die geleistete Arbeit
-  Art und Menge der entsorgten Abfälle des AN

BAUFRISTENPLAN
Die jeweiligen terminlichen Meilensteine für das Gebäude sind in einem vom AG entwickelten, und dem LV beigefügten, projektbezogenen Gesamtablaufplan verzeichnet.
Um jedoch die Erbringung seiner eigenen Leistung zu plausibilisieren, und die bauseitigen Gewerke in den Bauablauf zu integrieren, hat der Auftragnehmer einen Baufristenplan in Form eines Balkenplans über seine vertraglich vereinbarten Leistungen zu erstellen, anhand dessen die Einhaltung der Vertragsfristen nachgewiesen und überwacht werden können.
Dabei sind die Bauzeiten mit entsprechenden Kapazitätsnachweisen (Geräte und Arbeitskräfte) darzustellen. Auch sind die technologischen Abhängigkeiten der Gewerke untereinander und die Erstellung und Prüfung von Montageplanungen, sowie die Freigaben durch Dritte (z.B. Prüfstatik) so zu berücksichtigen, dass die Einhaltung der Gesamtterminkette gewahrt wird.

Der Baufristenplan ist dem Auftraggeber unaufgefordert 10 Werktage nach Auftragserteilung, bei Überarbeitung innerhalb von 5 Werktagen jeweils in 2 Fertigungen in Papierform, sowie digital im PDF-Format zu übergeben.

KALKULATIONSHINWEISE / MATERIALIEN
Alle für die eigenen Leistungen erforderlichen Befestigungsmittel die die Wärmedämmebene durchdringen, sind thermisch getrennt auszuführen. Die verwendeten Materialien, Konstruktionen und Bauelemente sind in Ihrer Art, Spezifikation und Einbausituation durch den AN zu dokumentieren. Alle Anschlüsse und Durchdringungen sind eigenverantwortlich auszuführen und absolut dicht im Sinne der Anforderungen an das durchdrungene Bauteil herzustellen (Brand-, Schall-, Wärme-, Witterungsschutz, etc.).

TOLERANZEN / ABMESSUNGEN
Vor der Fertigung sind die Maße am Bau vom AN zu nehmen und zugleich auch auf Übereinstimmung mit den Werkplanmaßen der Architekten zu kontrollieren. Unstimmigkeiten sind der Objektüberwachung sofort mitzuteilen.

RECHNUNGEN
Rechnungen sind dem Auftraggeber im Original in Papierform inkl. aller dazugehörigen insbesondere rechnungsbegründender Unterlagen zu übergeben.

Der mit der Bauabrechnung beauftragte Architekt erhält zur Prüfung alle Unterlagen parallel vorab per Mail und in Papierform.

Die Rechnung ist kumulativ, nachvollzieh- sowie leicht prüfbar zu führen. Es können nur Leistungen abgerechnet werden, für die eine Vereinbarung besteht, und die nachweislich und nachvollziehbar erbracht sind. Den Nachweis schuldet der AN in Form eines zeichnerischen, oder gemeinsamen Aufmaßes mit der Bauüberwachung.
Die Leistungen sind dabei je LV-Position auf separaten Aufmaßblättern nachzuweisen, diese müssen den Namen der Firma des AN tragen. Die hier dargestellten Mengen werden in der Mengenermittlung summiert, und in der Abrechnung mit dem vereinbarten Einheitspreis multipliziert.

Rechnungsstellung seit dem 01.01.2025: Der Rechnungseigang sollte als X-Rechnung auf ePortal mit folgender Kennung land@erechnung.sachsen-anhalt.de (land@erechnung.sachsen-anhalt.de) und Leitweg-ID 15-1401-49 erfolgen oder in elektronischer Form per Email an die Poststelle des BLSA an poststelle-HAL.BLSA@sachsen-anhalt.de (poststelle-HAL.BLSA@sachsen-anhalt.de) mit dem jeweiligen zuständigen Fachplaner (Architekt, HLSK, ELT) und Bearbeiter des BLSA, in Kopie.

Zur Beschleunigung der Bearbeitung sind in der Rechnung anzugeben:
- Rechnungsdatum,
- Rechnungsnummer,
- Auftragsnummer der Vergabestelle (vgl. beiliegendes Auftragsschreiben),
- Name des Bearbeiters beim BLSA,
- International Bank Account Number (IBAN),
- Bank Identifier Code (BIC).

DOKUMENTATION
Die Übergabe der notwendigen Dokumentationsunterlagen erfolgt unaufgefordert und mehrstufig:

1.  Unterlagen mit bauordnungsrechtlichen Belangen müssen unmittelbar nach Herstellung / Errichtung des Bauteils 1-fach in Papier und digital als PDF der Objektüberwachung übergeben werden
2.  Drei Wochen vor Abnahme der Leistungen, sind sämtliche Unterlagen als PDF an die Objektüberwachung zur Feststellung der Abnahmereife zu übermitteln
3.  Zur Abnahme, dreifach im Original in Papierform und digital.

Dazu gehören insbesondere:
-  die unterschriebene Fachbauleitererklärung
-  Nachweise, Erklärungen, Bescheinigungen über die eingebauten Produkte und Ihre Übereinstimmung mit den Vorgaben des Systemhersteller sowie ihre Prüfzeugnisse
-  Werkzeugnisse, Gütenachweise, Prüf- und Eignungsnachweise sowie bauaufsichtliche Zulassungen
-  Hersteller -und Produktverzeichnisse
-  Forderungen der Bauaufsicht

ABNAHME
Voraussetzungen zur Feststellung der Sachmangelfreiheit, bzw. der Abnahme sind u.a.

- ggf. erforderliche Inbetriebnahme und / oder behördliche Abnahmen,
- die Möglichkeit zur umfänglichen visuellen Inaugenscheinnahme der
  Leistungen in sauberem Zustand,
- die Möglichkeit zur Feststellung der Eigenschaften auf Grundlage der
  AN-Dokumentation
- die Möglichkeit zur funktionalen Inaugenscheinnahme der Leistungen.

## SLB_0033 Sanitärtrennwände SLB-2026-0033
Datum: 27.01.2026

### Titel 1 SANITÄRTRENNWÄNDE

*Hinweis: Hinweise Sanitärtrennwände*
Folgende Anmerkungen zur Ausführung sind bei den nachfolgend beschriebenen Leistungen bzw. Ausführung der Sanitärtrennwände zu berücksichtigen:

Die anzubietenden Sanitärtrennwände sowie alle Systemelemente wie u.a. Vorderfronten, Zwischenwände, Türelemente, Drückergarnituren, sowie Tragprofile, Anschlussprofile und sonstige Befestigungsmittel sind gemäß Zulassung anzubieten.

Oberfläche und Farbton:
Trennwände und Türen aus Spanverbundplatten, in weiß matt. Der genaue Farbton ist nach Beauftragung zu bemustern und vor Bestellung bzw. Ausführung vom AG freizugeben. Alle Oberflächen der Wandpaneele, sowie Beschläge und sämtliche Befestigungsprofile müssen reinigungsbeständig sein. Alle Kanten sind mit ABS-Umleimern zu beschichten. Das Eindringen von Wasser muss durch die Beschichtung verhindert werden. Beschläge, Bänder, Füße und sonstige sichtbaren Anbauten sind in Edelstahl mit matter Oberfläche auszuführen.
Die Trennwände sind Rahmenlos ohne sichtbaren Profile auszuführen.

Türen:
Die Türen müssen aus dem gleichen Material wie die Vorderfront bestehen. Das Türanschlagprofil muss an der Schlossseite mit einer Gummidichtung versehen sein, um ein geräuscharmes Schließen der Tür zu gewährleisten. Oberhalb der Türen ist eine raumhohe Blende bis zur UK Abhangdecke anzubringen.

Untergrund:
Die Trennwände sind nicht sichtbar in Trockenbauwänden (gestrichen / gefliest), Porenbeton-Mauerwerk (verputzt) und Kalksandstein-Mauerwerk (verputzt) zu befestigen.

Sonstiges:
Je WC-Kabine ist ein Wandtürpuffer mitzuliefern und zu montieren. Die Befestigung hat verdeckt zu erfolgen. Die Füße sind ca. 15cm zurückversetzt unter den Trennwänden zu Montieren. (Vorderfront schwebend ohne Füße)

Ausführung gemäß Architektenplanung.

**1.1 Werkplanung Sanitärtrennwände**
*** Pauschalposition
Erstellen von aussagekräftigen Werkstattplänen
je Mobiliar (Position) zur Umsetzung der
Gestaltungsvorgaben.
Inhaltlich müssen alle Ansichts- und Aufsichtsflächen
sowie die wesentlichen Vertikal- und Horizontalschnitte
in der Werkplanung enthalten sein. Weiterhin sind alle
wesentlichen Ausstattungen, Ein- und Anbauten
darzustellen. Als Zeichnungsmaßstab ist mindestens
M 1:20 oder größer einzuhalten.
Alle wesentlichen Informationen, wie Maßangaben,
Erläuterungen, Materialien und dgl. sind in lesbarer
Form zu erstellen.
Lieferung je Möbel in 2-facher Ausfertigung (Papier)
sowie vorab als Daten (PDF/DWG) an den Architekt / AG.
Die Leistung schließt das Aufmaß vor Ort sowie
Anpassungen und Ergänzungen der Werkplanung (zur
Freigabeerteilung) ein.
Die Pläne sind spätestens 2 Wochen nach
Auftragserteilung zur Abstimmung, Prüfung und Freigabe
dem Architekt vorzulegen.
Sämtliche Vervielfältigungskosten sind Sache des AN.
Menge: 1,000 psch
DIN276-1_08: 346

**1.2 Trennwandanlage Raum 01.32**
Trennwandanlage, raumhoch, mit Bodenabstand, für Toiletten,
aus HPL-Verbundelementen (weiß, nach Bemusterung), Konstruktion rahmenlos ohne sichtbare Profile, bestehend aus Front mit 2 Türen und einer Mittelwand.

Front:
Raumhoch, mit Bodenabstand 150mm, Bodenanschluss mit Füßen aus nichtrostendem Stahlseitlich, nicht sichtbar befestigt in Kalksandstein (verputzt).
Gesamtbreite: 2010mm
Raumhöhe: 2600mm

Türen:
2 Türen als Drehflügeltür, stupf einschlagend, mit Systembeschlägen aus nichtrostendem Stahl, von innen verriegelbar mit Frei/Besetzt-Anzeige.
Breite: 750mm
Höhe: 2125mm

Mittelwand:
Eine Mittelwand, mit Bodenabstand 150mm, Bodenanschluss mit Füßen aus nichtrostendem Stahl, rückseitig nicht sichtbar befestigt in Trockenbau (gefliest).
Breite: 1600mm
Höhe: 2000mm

Verbindung zwischen Trennwandelementen verdeckt.

Ausführung gemäß Zeichnung.
Menge: 1,000 St
DIN276-1_08: 346

**1.3 Trennwandanlage Raum 01.25**
Trennwandanlage, raumhoch, mit Bodenabstand, für Toiletten,
aus HPL-Verbundelementen (weiß, nach Bemusterung), Konstruktion rahmenlos ohne sichtbare Profile, bestehend aus Front mit einer Tür.

Front:
Raumhoch, mit Bodenabstand 150mm, Bodenanschluss mit Füßen, aus nichtrostendem Stahlseitlich nicht sichtbar befestigt in Kalksandstein (verputzt).
Gesamtbreite: 1010mm
Raumhöhe: 2600mm

Türen:
Eine Tür als Drehflügeltür, stupf einschlagend, mit Systembeschlägen aus nichtrostendem Stahl, von innen verriegelbar mit Frei/Besetzt-Anzeige.
Breite: 750mm
Höhe: 2125mm

Ausführung gemäß Zeichnung.
Menge: 2,000 St
DIN276-1_08: 346

**1.4 Trennwandanlage Raum 02.12**
Trennwandanlage, raumhoch, mit Bodenabstand, für Toiletten,
aus HPL-Verbundelementen (weiß, nach Bemusterung), Konstruktion rahmenlos ohne sichtbare Profile, bestehend aus Front mit 2 Türen und einer Mittelwand.

Front:
Raumhoch, mit Bodenabstand 150mm, Bodenanschluss mit Füßen aus nichtrostendem Stahlseitlich, nicht sichtbar befestigt in Porenbetonmauerwerk (verputzt) / Trockenbau (gestrichen).
Gesamtbreite: 2010mm
Raumhöhe: 2960mm

Türen:
2 Türen als Drehflügeltür, stupf einschlagend, mit Systembeschlägen aus nichtrostendem Stahl, von innen verriegelbar mit Frei/Besetzt-Anzeige.
Breite: 750mm
Höhe: 2125mm

Mittelwand:
Eine Mittelwand, mit Bodenabstand 150mm, Bodenanschluss mit Füßen aus nichtrostendem Stahl, rückseitig nicht sichtbar befestigt in Trockenbau (gefliest).
Breite: 1750mm
Höhe: 2000mm

Verbindung zwischen Trennwandelementen verdeckt.

Ausführung gemäß Zeichnung.
Menge: 1,000 St
DIN276-1_08: 346

**1.5 Trennwandanlage Raum 02.13**
Trennwandanlage, raumhoch, mit Bodenabstand, für Toiletten,
aus HPL-Verbundelementen (weiß, nach Bemusterung), Konstruktion rahmenlos ohne sichtbare Profile, bestehend aus Front mit einer Tür.

Front:
Raumhoch, mit Bodenabstand 150mm, Bodenanschluss mit Füßen aus nichtrostendem Stahlseitlich, nicht sichtbar befestigt in Porenbetonmauerwerk (verputzt) / Trockenbau (gefliest).
Gesamtbreite: 2080mm
Raumhöhe: 2960mm

Türen:
Eine Tür als Drehflügeltür, stupf einschlagend, mit Systembeschlägen aus nichtrostendem Stahl, von innen verriegelbar mit Frei/Besetzt-Anzeige.
Breite: 750mm
Höhe: 2125mm

Ausführung gemäß Zeichnung.
Menge: 2,000 St
DIN276-1_08: 346

**1.6 Trennwandanlage Raum 03.08 / 03.10**
Trennwandanlage, raumhoch, mit Bodenabstand, für Toiletten,
aus HPL-Verbundelementen (weiß, nach Bemusterung), Konstruktion rahmenlos ohne sichtbare Profile, bestehend aus Front mit 2 Türen und einer Mittelwand.

Front:
Raumhoch, mit Bodenabstand 150mm, Bodenanschluss mit Füßen aus nichtrostendem Stahlseitlich, nicht sichtbar befestigt in Kalksandstein (verputzt).
Gesamtbreite: 2030mm
Raumhöhe: 2600mm

Türen:
2 Türen als Drehflügeltür, stupf einschlagend, mit Systembeschlägen aus nichtrostendem Stahl, von innen verriegelbar mit Frei/Besetzt-Anzeige.
Breite: 750mm
Höhe: 2125mm

Mittelwand:
Eine Mittelwand, mit Bodenabstand 150mm, Bodenanschluss mit Füßen aus nichtrostendem Stahl, rückseitig nicht sichtbar befestigt in Trockenbau (gefliest).
Breite: 1580mm
Höhe: 2000mm

Verbindung zwischen Trennwandelementen verdeckt.

Ausführung gemäß Zeichnung.
Menge: 2,000 St
DIN276-1_08: 346

**1.7 Trennwandanlage Raum 03.09 / 03.12**
Trennwandanlage, raumhoch, mit Bodenabstand, für Duschen,
aus HPL-Verbundelementen (weiß, nach Bemusterung), Konstruktion rahmenlos ohne sichtbare Profile, bestehend aus 2 Trennwänden ohne Front.

Trennwand:
2 Trennwände, raumhoch, mit Bodenabstand 150mm, Bodenanschluss mit Füßen aus nichtrostendem Stahl, rückseitig nicht sichtbar befestigt in Trockenbau (gefliest), inkl. Versteifungsprofil über gesamte Raumbreite.
Breite: 1200mm
Raumhöhe: 2600mm
Länge Versteifungsprofil: 3055

Ausführung gemäß Zeichnung.
Menge: 2,000 St
DIN276-1_08: 346

**1.8 Wandpuffer**
Lieferung und Montage von Wandpuffern. Oberfläche Edelstahl matt. Befestigung verdeckt.
Menge: 12,000 St
DIN276-1_08: 346

### Titel 2 STUNDENLOHNARBEITEN

**2.1 Stundenloharbeiten Vorarbeiter/-in**
Menge: 10,000 h
DIN276-1_08: 346

**2.2 Stundenlohnarbeiten Baufacharbeiter/-in**
Menge: 5,000 h
DIN276-1_08: 346

**2.3 Stundenlohnarbeiten Bauhelfer/-in**
Menge: 5,000 h
DIN276-1_08: 346
